# Errichtung von Infostelen
Angebotsaufforderung (GAEB DA XML 3.2, DA83)
Projekt: B_26.0037
Währung: EUR
Bieterkommentare zugelassen: ja
Auftraggeber: Fischereihafen Betriebsgesselschaft mbH,, 27572; Vergabenummer: 1
Erstellt mit: ASBwin 24.0.0.0, Position 24.0.0.0, 04.06.2026

## Beschreibung Fischereihafen-Betriebsgesellschaft
Die Fischereihafen-Betriebsgesellschaft mbH (FBG) bewirtschaftet und verwaltet als Gesellschaft des Landes Bremen landseitig das Gewerbegebiet Fischereihafen, welches zum Sondervermögen Fischereihafen des Landes Bremen gehört und landseitig über eine Gesamtfläche von ca. 744 Hektar (inklusive ca. 279 Hektar Kompensationsflächen) verfügt. Damit ist der Fischereihafen das größte und wichtigste Gewerbegebiet in Bremerhaven und der Region.
Rund 400 Unternehmen mit über 9.000 Beschäftigten sind in Bremerhavens größtem Gewerbegebiet ansässig. Hier verarbeiten Lebensmittelunternehmen und ihre Dienstleister mit annähernd 4.000 Beschäftigten jedes Jahr mehr als 200.000 Tonnen Fisch und damit die Hälfte der bundesweiten Produktion.
Die FBG verwaltet den Fischereihafen bereits seit seiner Gründung im Jahr 1896. Fast alle Grundstücke (rd. 90%), ein großer Teil der Gebäude sowie die gesamte Verkehrs- und Versorgungsinfrastruktur befinden sich im Eigentum des Landes Bremen und werden durch die FBG bewirtschaftet.
Wirtschaft und innovative Wissenschaft wachsen Tür an Tür, das Schaufenster Fischereihafen bietet einheimischen Gästen und Tourist:innen einen Einblick in die Fischverarbeitung und macht damit Werbung für das Lebensmittel Fisch.

## Leistungsbeschreibung
Um diese Geschichte den Gästen des Fischereihafens dauerhaft und nachhaltig an den „Originalschauplätzen“ von früher vor Augen zu führen, sollen 9 Informationsmasten an historisch bedeutenden Plätzen v.a. im Kernbereich des Fischereihafens die Geschichte des Standorts und aktuelle Entwicklungen aufzeigen. Die Masten/Pfosten sollen sich in das maritime Bild des Fischereihafens einfügen und sich an dem bereits bestehendem Wegeleitsystem der Stadt Bremerhaven orientieren.
Eine „Segeloptik“ der Infostele, bestehend aus einem Pfosten, an dem ein segelartiges Schild befestigt ist, wird bevorzugt und ist ein Zuschlagskriterium.

Sämtliche Bauteile des Orientierungsystems, müssen aufgrund der Meerwassernähe, beständig gegen salzhaltige Luft sein.
Die Befestigung des Trägersystems muss für die Windzone 4 geeignet sein.

## Abgabe Musterbeispiele
Die Abgabe mindestens eines aussagekräftigen Musterbildes, mit Abgabe des Angebotes, als Zuschlagskriterium, ist zwingend notwendig.

## Beispielfoto Wegeleitsystem der Seestadt Bremerhaven

## 1 Errichtung Modularer Orientierungssysteme
Datum: 04.06.2026

### Titel 1 Modulares Orientierungssystem

**1.1 Lieferung und Montage von Rohrpfosten, als Trägersystem**
Lieferung und Montage von Rohrpfosten, als Trägersystem, mit Fußplatte und geschlossenem Deckel, auf bauseits erstellten Fundamenten:

h:  250cm
d:  ca. 15 cm
RAL-Ton: Pulverbeschichtung nach Wahl des  Auftraggebers und vorheriger Bemusterung
Menge: 9,000 St

**1.2 Lieferung und Montage von Paneelen**
Lieferung und Montage von Paneelen, für die anschließende Folierung, an zuvor errichteten Rohrpfosten, einschl. Befestigungsmaterialien:

h:  ca. 200cm
b:  ca. 70 cm
d:  ca. 4 - 5 mm
Material: Aluminium oder glw.
RAL:  Nach Wahl des Auftraggebers und vorheriger  Bemusterung
Menge: 9,000 St

**1.3 Folierung**
Lieferung und beidseitige Folierung der Paneele mit Hochleistungsfolie und Antigraffitilaminat.

Die Lieferung der Druckdaten erfolgt bauseits.
Menge: 9,000 St

**1.4 Abstimmungstermine**
Vorbesprechung und Abstimmung der auszuführenden Leistungen, insbesondere mit dem Vorgewerk "Fundamentarbeiten", sowie der Agentur zur Lieferung der Druckdaten.
Menge: 2,000 St
